# Plenum 3 salidas, referencia 3105GAS25 de Met Mann

- Propiedad del archivo: CONSTRUNARIO
- Formato: FIEBDC-3/2012
- Programa: Construnario VersiĆ³n 3.51
- Fecha de los precios: 10/01/2024
- Divisa: EUR

| Código | Ud | Descripción |
|---|---|---|
| 3105GAS25 | u | Plenum 3 salidas, referencia 3105GAS25 de Met Mann |
