# Bancada base con patas de soporte, referencia BBP-55 de Met Mann. Para modelo AD-55/AD-70

- Propiedad del archivo: CONSTRUNARIO
- Formato: FIEBDC-3/2012
- Programa: Construnario Versión 3.51
- Fecha de los precios: 15/01/2024
- Divisa: EUR

**31501550002** u Bancada base con patas de soporte, referencia BBP-55 de Met Mann. Para modelo AD-55/AD-70
Bancada base con patas de soporte, referencia BBP-55 de Met Mann. Para modelo AD-55/AD-70 Dimensiones: Ancho: 2195mm Fondo: 2195mm Alto: 377mm - Fabricada en acero galvanizado. - Fácil montaje - Posibilidad de suministro en acero inoxidable AISI-304
