# Kit de montaje techo para ventiladores Mega Axial Mann de Met Mann

- Propiedad del archivo: CONSTRUNARIO
- Formato: FIEBDC-3/2012
- Programa: Construnario VersiĆ³n 3.51
- Fecha de los precios: 10/01/2024
- Divisa: EUR

**320181201** u Kit de montaje techo para ventiladores Mega Axial Mann de Met Mann
Kit montaje de techo para Mega axial Mann.
