# Extractor de cubierta, referencia HELIX BOX MANN 140 de Met Mann. 36.700 m3/h

- Propiedad del archivo: CONSTRUNARIO
- Formato: FIEBDC-3/2012
- Programa: Construnario Versión 3.51
- Fecha de los precios: 15/01/2024
- Divisa: EUR

**360214001** u Extractor de cubierta, referencia HELIX BOX MANN 140 de Met Mann. 36.700 m3/h
Extractor de cubierta, referencia HELIX BOX MANN 140 de Met Mann. 36.700 m3/h Caudal de aire: 36.700 m3/h Tipo de apertura: Automática Potencia motor: 1,10 kW Tensión eléctrica: 400V/III/50 Hz R.P.M: 445 Dimensiones (ancho/fondo/alto): 1391 x 2343 x 1999 mm Peso: 238 kg Extractor de tejado de gran caudal para la extracción del aire caliente, viciado o vapores en edificios industriales, almacenes, granjas, invernaderos, etc.. Los anclajes de sujeción al tejado están diseñados para adaptarse a cualquier inclinación del mismo. El suministro se realiza con ventilador completo y caja metálica desmontada con su correspondiente manual de montaje. Estructura exterior en acero galvanizado Visera anti lluvia Ventilador axial o Lamas de sobrepresión en acero galvanizado o Hélices fabricadas en acero inoxidable AISI 430 BA o Cojinetes de alta calidad o Motor eléctrico trifásico o Correas trapezoidales o Poleas de transmisión de aluminio de magnesio o Soporte motor con tensor de correas o Apertura de lamas con sistema automático Soportes para adaptarse a cualquier inclinación Rejilla de protección en la entrada de aire Cuadro eléctrico de seguridad y control (opcional) kit termostato para arrancar y para el ventilador en función de la temperatura detectada (opcional)
