# Ventilador de gran caudal referencia Helix Mann 1000 de Met Mann. 20.700 m3/h. Tipo de apertura: automatica

- Propiedad del archivo: CONSTRUNARIO
- Formato: FIEBDC-3/2012
- Programa: Construnario Versión 3.51
- Fecha de los precios: 10/01/2024
- Divisa: EUR

**3602SHM1000** u Ventilador de gran caudal referencia Helix Mann 1000 de Met Mann. 20.700 m3/h. Tipo de apertura: automatica
Ventilador de gran caudal referencia Helix Mann 1000 de Met Mann. 20.700 m3/h. Tipo de apertura: automatica Caudal de aire: 20.700 m3/h Tipo de apertura: automática Motor: 0,75 kW Tensión eléctrica: 400V/III750Hz R.P.M: 500 Nivel sonoro: 64 dB (A) A 3 m Dimensiones (Ancho/Alto/Fondo): 1000 x 1000 x 450 mm Peso: 52 kg Ventilador de gran caudal y bajas revoluciones de 21.000 m3/h ideal para la extracción y ventilación de naves, granjas, invernaderos, etc.. Estructura exterior en acero galvanizado Lamas de sobrepresión en acero galvanizado Hélices fabricadas en acero inoxidable AISI 430 BA Cojinetes de alta calidad Motor eléctrico trifásico Correas trapezoidales Poleas de transmisión de aluminio de magnesio Soporte motor con tensor de correas Apertura de lamas con sistema automático Rejilla de protección en la entrada de aire Cuadro eléctrico de seguridad y control (opcional) kit termostato para arrancar y para el ventilador en función de la temperatura detectada (opcional)
