# Ventilador de gran caudal referencia Helix Mann 1380 de Met Mann. 36.700 m3/h Tipo de apertura: mecánica

- Propiedad del archivo: CONSTRUNARIO
- Formato: FIEBDC-3/2012
- Programa: Construnario Versión 3.51
- Fecha de los precios: 10/01/2024
- Divisa: EUR

**3602SHM1380** u Ventilador de gran caudal referencia Helix Mann 1380 de Met Mann. 36.700 m3/h Tipo de apertura: mecánica
Ventilador de gran caudal referencia Helix Mann 1380 de Met Mann. 36.700 m3/h Tipo de apertura: mecánica Caudal de aire: 36.700 m3/h Tipo de apertura: automática Motor: 1,10 kW Tensión eléctrica 400/III/50Hz: R.P.M: 445 Nivel sonoro: 64 dB (A) A 3m Dimensiones (Ancho/Alto/Fondo): 1380 x 1380 x 450 mm Peso: 89 kg Ventilador de gran caudal y bajas revoluciones de 39.800 m3/h ideal para la extracción y ventilación de naves, granjas, invernaderos, etc.. Estructura exterior en acero galvanizado Lamas de sobrepresión en acero galvanizado Hélices fabricadas en acero inoxidable AISI 430 BA Cojinetes de alta calidad Motor eléctrico trifásico Correas trapezoidales Poleas de transmisión de aluminio de magnesio Soporte motor con tensor de correas Apertura de lamas con sistema automático Rejilla de protección en la entrada de aire Cuadro eléctrico de seguridad y control (opcional) kit termostato para arrancar y para el ventilador en función de la temperatura detectada (opcional)
