# Ventilador de techo de gran diámetro, referencia MG-3000 de Met Mann

- Propiedad del archivo: CONSTRUNARIO
- Formato: FIEBDC-3/2012
- Programa: Construnario Versión 3.51
- Fecha de los precios: 10/01/2024
- Divisa: EUR

**365316999800** u Ventilador de techo de gran diámetro, referencia MG-3000 de Met Mann
Ventilador de techo de gran diámetro, referencia MG-3000 de Met Mann Modelo: MG-3000 Caudal de aire: 71.834 m3/h Tensión eléctrica: 230V/I/50Hz Potencia eléctrica: 120 W Consumo eléctrico: 0,85 A Velocidad del aire: 1,7 m/s Nivel sonoro: 59 dB (A) Nº velocidades: 6 Velocidad máxima: 61 r.p.m Peso: 19 kg El ventilador de techo de 3m de diámetro con motor brushless permite ventilar en verano y recuperar el aire caliente estratificado en el techo en las etapas de invierno. Su uso permite obtener ahorros de combustible de hasta un 30% en naves donde se dispone de sistemas de calefacción con aire caliente. El sentido de giro es muy importante en cada una de las estaciones, por ejemplo en verano se recomienda usar el ventilador impulsando el aire hacía abajo para obtener una ventilación directa pero en invierno se recomienda que el sentido de giro sea inverso para evitar corrientes de aire desagradables. Cuerpo en acero protegido con pintura epoxi. 8 palas de aluminio para reducir su peso. Motor DC Brushless que permite un funcionamiento muy silencioso y una mejor regulación de velocidad. Mando de control a distancia por radiofrecuencia con soporte de pared. 6 velocidades de funcionamiento. Temporizador de desconexión programable (1-2-4-8 h). Cambio de sentido de giro mediante el mando de control. Cable de seguridad anti caída. Grapo de protección IPX0. Altura de instalación recomendable de 4m a 10m.
