# Ventilador de techo de Ø900mm, referencia DVW 90 de Met Mann. 2,3m a 4,0m de altura

- Propiedad del archivo: CONSTRUNARIO
- Formato: FIEBDC-3/2012
- Programa: Construnario Versión 3.51
- Fecha de los precios: 15/01/2024
- Divisa: EUR

**36HELIOS8648** u Ventilador de techo de Ø900mm, referencia DVW 90 de Met Mann. 2,3m a 4,0m de altura
Ventilador de techo de Ø900mm, referencia DVW 90 de Met Mann. 2,3m a 4,0m de altura Diámetro hélices: 900mm Nº de hélices: 3 Altura de intalación: 2,3m a 4,0m Área cubierta: 30 – 70 m2 Tensión: 230V/I/50Hz Consumo eléctrico: 50W (0,26A) Velocidad máxima: 340 rpm Regulación de altura: 440 / 565 mm Nivel sonoro (4m): 35 dB ( A) Color: blanco Peso: 5 kg Ventilador de techo de Ø900mm para enfriar en verano y recuperar el calor estratificado en el techo en invierno consiguiendo un ahorro energético de hasta el 25%. Ventilador de doble sentido de giro y adecuado para alturas de instalación de 2,3m a 4m de altura. Detalles constructivos: - Equipo robusto. - Motor encapsulado de libre mantenimiento y libre de interferencias. - Amortiguadores para evitar vibraciones. - Simple instalación, tan solo se deben montar las hélices. - Regulación de altura del tubo de soporte. - Regulación de 5 velocidades solicitando el regulador TSW 0.3 (opcional). - Giro reversible de las hélices según la conexión eléctrica realizada o con selector de giro DSEL 2 (opcional). - Tensión mínima para girar las hélices 100W.
