# Ventilador de techo de gran formato Mega Axial Mann 5 de Met Mann. Diámetro superficie útil 12 m

- Propiedad del archivo: CONSTRUNARIO
- Formato: FIEBDC-3/2012
- Programa: Construnario Versión 3.51
- Fecha de los precios: 10/01/2024
- Divisa: EUR

**36PIO5000** u Ventilador de techo de gran formato Mega Axial Mann 5 de Met Mann. Diámetro superficie útil 12 m
Este tipo de ventiladores que, proporcionan importantes ahorros energéticos, se caracterizan por tener palas de gran diámetro que generan un caudal de aire de 12.000 a 529.000 m³/h. Además, gracias a su automatización se adaptan a las distintas situaciones ambientales con las que nos podemos encontrar.
