# Manguera flexible, 6m, referencia 390119BM001 de Met Mann. Ø400

- Propiedad del archivo: CONSTRUNARIO
- Formato: FIEBDC-3/2012
- Programa: Construnario Versión 3.51
- Fecha de los precios: 10/01/2024
- Divisa: EUR

| Código | Ud | Descripción |
|---|---|---|
| 390119BM001 | u | Manguera flexible, 6m, referencia 390119BM001 de Met Mann. Ø400 |
