# Adaptador manguera flexible, referencia 390119BM009 de Met Mann. Ø500

- Propiedad del archivo: CONSTRUNARIO
- Formato: FIEBDC-3/2012
- Programa: Construnario Versión 3.51
- Fecha de los precios: 10/01/2024
- Divisa: EUR

| Código | Ud | Descripción |
|---|---|---|
| 390119BM009 | u | Adaptador manguera flexible, referencia 390119BM009 de Met Mann. Ø500 |
