# Adaptador manguera flexible, referencia 390119BM11 de Met Mann. Ø350

- Propiedad del archivo: CONSTRUNARIO
- Formato: FIEBDC-3/2012
- Programa: Construnario Versión 3.51
- Fecha de los precios: 10/01/2024
- Divisa: EUR

| Código | Ud | Descripción |
|---|---|---|
| 390119BM011 | u | Adaptador manguera flexible, referencia 390119BM11 de Met Mann. Ø350 |
