# Termostato 3G Wifi de Met Mann

- Propiedad del archivo: CONSTRUNARIO
- Formato: FIEBDC-3/2012
- Programa: Construnario Versión 3.51
- Fecha de los precios: 10/01/2024
- Divisa: EUR

**3GWIFIMM** Termostato 3G Wifi de Met Mann
Termostato para control de máquinas Centralita inalámbrica para comunicación en tiempo real entre el termostato y la aplicación (móvil, tablet, PC), vía WiFi Programación horaria/Opcionales: medidor de consumo, control de varios termostatos
