# Panel enfriador con soporte metálico Complek 100 AD-07 de Met Mann. 930x600

- Propiedad del archivo: CONSTRUNARIO
- Formato: FIEBDC-3/2012
- Programa: Construnario Versión 3.51
- Fecha de los precios: 15/01/2024
- Divisa: EUR

**41501070062** u Panel enfriador con soporte metálico Complek 100 AD-07 de Met Mann. 930x600
Panel enfriador con soporte metálico Complek 100 AD-07 de Met Mann. 930x600 Modelo: COMPLEK 100 (CON DISTRIBUIDOR: equipos fabricados antes del 2005) APLICABLE EN MODELOS: AD-10/AD-14 Dimensiones generales: Alto: 9300mm Ancho: 600mm Espesor: 100mm Reja con panel enfriador de celulosa en acero galvanizado lacado en color gris o en acero inoxidable
