# Panel enfriador con soporte metálico Complek 100 AD-20 de Met Mann. 1180x900

- Propiedad del archivo: CONSTRUNARIO
- Formato: FIEBDC-3/2012
- Programa: Construnario Versión 3.51
- Fecha de los precios: 15/01/2024
- Divisa: EUR

**41501150053** u Panel enfriador con soporte metálico Complek 100 AD-20 de Met Mann. 1180x900
Panel enfriador con soporte metálico Complek 100 AD-20 de Met Mann. 1180x900 Modelo: COMPLEK 100 (SIN DISTRIBUIDOR: equipos fabricados a partir del 2005) APLICABLE EN MODELOS: AD-20 Dimensiones generales: Alto: 1180mm Ancho: 900mm Espesor: 100mm Reja con panel enfriador de celulosa en acero galvanizado lacado en color gris o en acero inoxidable
