# Cuadro eléctrico 1 velocidad, arranque directo, referencia C22TM de Met Mann. 2,20 kW

- Propiedad del archivo: CONSTRUNARIO
- Formato: FIEBDC-3/2012
- Programa: Construnario Versión 3.51
- Fecha de los precios: 10/01/2024
- Divisa: EUR

**4150155070** u Cuadro eléctrico 1 velocidad, arranque directo, referencia C22TM de Met Mann. 2,20 kW
Cuadro eléctrico 1 velocidad, arranque directo, referencia C22TM de Met Mann. 2,20 kW Modelo: C-22-TM Tensión: 400V/III/50Hz Potencia motor: 2,20 kW Cuadro eléctrico para maniobra de encendido y apagado del equipo. Dispone de selector para modo ventilación y modo refrigeración. También dispone de temporizador regulable que tiene como finalidad mantener el ventilador en marcha durante unos minutos, después de la orden de parada, con el fin de asegurar el secado de los paneles antes de la parada total del equipo. El arranque del motor lo realiza de forma directa o en estrella-triángulo, en función de la potencia de motor. Contiene las protecciones eléctricas necesarias.
