# Generador de aire caliente multi posición 43 kW, referencia AGM-050 de Met Mann

- Propiedad del archivo: CONSTRUNARIO
- Formato: FIEBDC-3/2012
- Programa: Construnario Versión 3.51
- Fecha de los precios: 10/01/2024
- Divisa: EUR

**AGM_050** u Generador de aire caliente multi posición 43 kW, referencia AGM-050 de Met Mann
Generador de aire caliente multi posición 43 kW, referencia AGM-050 de Met Mann Modelo: AGM-050 Tipo de combustible: Gasóleo, gas natural o gas propano Potencia nominal: 43 kW Rendimiento térmico: 90% Caudal de aire: 3.500 m3/h Presión disponible: 150 Pa Potencia motor ventilador: 0,75 kW Tensión eléctrica: 230V/I/50Hz Nivel sonoro a 3m: 61 dB (A) Dimensiones (Ancho/Fondo/Alto): 857 / 1030 / 627 mm Sección de impulsión: 830 x 460 mm Salida de humos: 120 mm Peso: 112 kg Generadores de aire caliente multi posición y procesos de secado de 43 a 145 kW - SERIE AGM Equipos totalmente autónomos y de sencilla instalación adecuados para la calefacción de locales industriales, almacenes, invernaderos, granjas, procesos de secado, etc. Los generadores de aire caliente AGM-050 están preparados para poder funcionar con gasóleo C, gas natural G20 o gas propano G31 y sus características constructivas son: Cámara de combustión e intercambiador en acero inoxidable AISI-430 Panel exterior en acero galvanizado y pintado en polvo poliéster Aislamiento térmico en las zonas más expuestas al calor Ventilador centrífugo con motor integrado de bajo nivel sonoro y alta eficiencia IE3 (opcional) Cuadro eléctrico de control y seguridad según normativas europeas Termostatos de control y seguridad (Ventilador/Quemador/Seguridad térmica) Termostato de ambiente (opcional) Presostato de seguridad para la correcta depresión de la cámara de combustión Soporte mural (opcional) Difusión del aire Los equipos pueden estar preparados para aplicar una red de conductos o con: Conductos especiales (curvas, pantalón, tolvas, etc…)
