# Generador de aire caliente multi posición 90 kW, referencia AGM-090 de Met Mann

- Propiedad del archivo: CONSTRUNARIO
- Formato: FIEBDC-3/2012
- Programa: Construnario Versión 3.51
- Fecha de los precios: 10/01/2024
- Divisa: EUR

**AGM_090** u Generador de aire caliente multi posición 90 kW, referencia AGM-090 de Met Mann
Generador de aire caliente multi posición 90 kW, referencia AGM-090 de Met Mann Modelo: AGM-090 Tipo de combustible: Gasóleo, gas natural o gas propano Potencia nominal: 90 kW Rendimiento térmico: 90% Caudal de aire: 5.800 m3/h Presión disponible: 100 Pa Potencia motor ventilador: 1,10 kW Tensión eléctrica: 400V/III/50Hz Nivel sonoro a 3m: 68 dB (A) Dimensiones (Ancho/Fondo/Alto): 1191 / 1092 / 768 mm Sección de impulsión: 990 x 600 mm Salida de humos: 150mm Peso: 210 kg Generadores de aire caliente multi posición de 43 a 145 kW - SERIE AGM El equipo puede ser suministrado sin ventilador de aire o con ventilador centrífugo de baja y mediana presión según las necesidades de la instalación. Los generadores de aire caliente AGM-090 están preparados para poder funcionar con gasóleo C, gas natural G20 o gas propano G31 y sus características constructivas son: Cámara de combustión en acero inoxidable AISI-304 e intercambiador en acero al carbono Panel exterior en acero galvanizado y pintado en polvo poliéster Aislamiento térmico en las zonas más expuestas al calor Ventilador centrífugo con motor integrado de bajo nivel sonoro y alta eficiencia IE3 (opcional) Cuadro eléctrico de control y seguridad según normativas europeas Termostatos de control y seguridad (Ventilador/Quemador/Seguridad térmica) Termostato de ambiente (opcional) Presostato de seguridad para la correcta depresión de la cámara de combustión Soporte mural (opcional) Difusión del aire Los equipos pueden estar preparados para aplicar una red de conductos o con: Conductos especiales (curvas, pantalón, tolvas, etc…)
