# Generador de aire caliente multi posición 145 kW, referencia AGM-160 de Met Mann

- Propiedad del archivo: CONSTRUNARIO
- Formato: FIEBDC-3/2012
- Programa: Construnario Versión 3.51
- Fecha de los precios: 10/01/2024
- Divisa: EUR

**AGM_160** u Generador de aire caliente multi posición 145 kW, referencia AGM-160 de Met Mann
Generador de aire caliente multi posición 145 kW, referencia AGM-160 de Met Mann Modelo: AGM-160 Tipo de combustible: Gasóleo, gas natural o gas propano Potencia nominal: 145 kW Rendimiento térmico: 90% Caudal de aire: 9.200 m3/h Presión disponible: 100 Pa Potencia motor ventilador: 2×1,10 kW Tensión eléctrica: 400V/III/50Hz Nivel sonoro a 3m: 63 dB (A) Dimensiones (Ancho/Fondo/Alto): 1358 / 1430 / 815 mm Sección de impulsión: 1330x 650 mm Salida de humos: 200 mm Peso: 320 kg Generadores de aire caliente multi posición de 43 a 145 kW - SERIE AGM Equipos totalmente autónomos y de sencilla instalación adecuados para la calefacción de locales industriales, almacenes, invernaderos, granjas, procesos de secado, etc. El equipo puede ser suministrado sin ventilador de aire o con ventilador centrífugo de baja y mediana presión según las necesidades de la instalación. Los generadores de aire caliente AGM-160 están preparados para poder funcionar con gasóleo C, gas natural G20 o gas propano G31 y sus características constructivas son: Cámara de combustión en acero inoxidable AISI-304 e intercambiador en acero al carbono Panel exterior en acero galvanizado y pintado en polvo poliéster Aislamiento térmico en las zonas más expuestas al calor Doble ventilador centrífugo con motor integrado de bajo nivel sonoro y alta eficiencia IE3 (opcional) Cuadro eléctrico de control y seguridad según normativas europeas Termostatos de control y seguridad (Ventilador/Quemador/Seguridad térmica) Termostato de ambiente (opcional) Presostato de seguridad para la correcta depresión de la cámara de combustión Soporte mural (opcional) Difusión del aire Los equipos pueden estar preparados para aplicar una red de conductos o con: Conductos especiales (curvas, pantalón, tolvas, etc…)
