# Calefactor de aire caliente de 46 kW, referencia AM-040 de Met Mann. Para la calefacción de invernaderos

- Propiedad del archivo: CONSTRUNARIO
- Formato: FIEBDC-3/2012
- Programa: Construnario Versión 3.51
- Fecha de los precios: 10/01/2024
- Divisa: EUR

**AM_040** u Calefactor de aire caliente de 46 kW, referencia AM-040 de Met Mann. Para la calefacción de invernaderos
Calefactor de aire caliente de 46 kW, referencia AM-040 de Met Mann. Para la calefacción de invernaderos Modelo: AM-040 Tipo de combustible: Gasóleo, gas natural o gas propano Potencia nominal: 43 kW Rendimiento térmico: 90% Caudal de aire: 3.300 m3/h Presión disponible: 100 Pa Potencia motor ventilador: 0,55 kW (A) Tensión eléctrica: 230V/I/50Hz Nivel sonoro a 3m: 66 dB (A) Dimensiones (Ancho/Fondo/Alto): 652 / 1273 / 1157 mm Sección de impulsión: 390 x 330 mm Salida de humos: 150mm Peso: 119 kg Calefactor de aire caliente para invernaderos de una potencia calorífica de 46kW. Equipos diseñados para la calefacción rápida y eficiente de locales de hasta 990 m3 con funcionamiento a gasóleo, gas natural o gas propano. Detalles constructivos: - Equipo compacto y robusto - Intercambiador de calor con un rendimiento térmico superior al 89% - Terminación exterior en acero galvanizado - Aislamiento térmico con cámara de aire y/o fibra de vidrio - Grupo ventilador centrífugo - Cuadro eléctrico de control y protección. - Termostato de ambiente blindado (opcional). - Termostatos de accionamiento y paro del quemador y ventilador. - Termostato de seguridad. - Rejilla de impulsión de aire (opcional). - Posibilidad de aplicar red de conductos. - Suministro opcional con manillar y ruedas (opcional).
