# Calefactor portátil de gasóleo con chimenea 34 kW, referencia AN-32 de Met Mann

- Propiedad del archivo: CONSTRUNARIO
- Formato: FIEBDC-3/2012
- Programa: Construnario Versión 3.51
- Fecha de los precios: 15/01/2024
- Divisa: EUR

**AN_32** u Calefactor portátil de gasóleo con chimenea 34 kW, referencia AN-32 de Met Mann
Calefactor portátil de gasóleo con chimenea 34 kW, referencia AN-32 de Met Mann Potencia nominal: 34 kW Rendimiento: 84,6% Caudal de aire: 1.150 m3/h Temperatura: 75 (20ºC) Tensión eléctrica: 230V/I/50Hz Consumo gasóleo: 2,70 kg/h Capacidad depósito: 42 litros Salida de humos: 150 mm Dimensiones (Ancho/Fondo/Alto): 1215 x 440 x 670 mm Peso: 48 kg Calefactor portátil con chimenea de 34 kW de potencia térmica, totalmente automático y con funcionamiento a gasóleo. Ideal para la calefacción rápida y eficiente de locales no domésticos. El aire caliente impulsado está exento de gases de combustión y olores. Detalles constructivos: Quemador de gasóleo integrado Control electrónico Termostato de seguridad Cable de conexión eléctrica de 1,5m Cámara de combustión en acero inoxidable AISI-430 Post enfriamiento de la cámara de combustión Tubo de alimentación de gasóleo en goma resistente a los hidrocarburos Depósito de combustible de gran capacidad Manillar y ruedas de transporte Posibilidad de aplicar termostato de ambiente Posibilidad de aplicar indicador de combustible
