# Aerotermo de aire caliente con batería de agua caliente de 98,09 kW, referencia ATR 100 C3A de Met Mann. Ventilador de aire centrífugo

- Propiedad del archivo: CONSTRUNARIO
- Formato: FIEBDC-3/2012
- Programa: Construnario Versión 3.51
- Fecha de los precios: 15/01/2024
- Divisa: EUR

**ATR 100 C3A** u Aerotermo de aire caliente con batería de agua caliente de 98,09 kW, referencia ATR 100 C3A de Met Mann. Ventilador de aire centrífugo
Aerotermo de aire caliente con batería de agua caliente de 98,09 kW, referencia ATR 100 C3A de Met Mann. Ventilador de aire centrífugo Potencia calorífica: 72.390 W Caudal de aire: 5.820 m3/h Alcance del aire: 23,7m Nivel sonoro: 46-51-60 dB (A) Caudal de agua: 6.226 litros Consumo eléctrico: 2x1150W Tensión eléctrica: 230V/I/50Hz Dimensiones (Ancho/Alto/Fondo): 1.120 x 540 x 660 mm Peso: 55 kg Conexión hidráulica: 1? 1/4 Características: Ventilador centrífugo de 3 velocidades. Estructura de acero lacada en color blanco RAL 9002. Rejilla de aire orientable en color gris RAL 9007. Batería de agua de alta eficiencia fabricada en cobre con aletas en aluminio con conexión a mano derecha (bajo pedido se puede suministrar a mano izquierda). Presión máxima de trabajo de 15 Bar. Grupo ventilador centrífugo de 3 velocidades. Bornes de conexión eléctrica.
