# Aerotermo de aire caliente con batería de agua caliente de 33,7 kW, referencia ATR 40 E3A de Met Mann. Ventilador de aire axial

- Propiedad del archivo: CONSTRUNARIO
- Formato: FIEBDC-3/2012
- Programa: Construnario Versión 3.51
- Fecha de los precios: 15/01/2024
- Divisa: EUR

**ATR 40 E3A** u Aerotermo de aire caliente con batería de agua caliente de 33,7 kW, referencia ATR 40 E3A de Met Mann. Ventilador de aire axial
Aerotermo de aire caliente con batería de agua caliente de 33,7 kW, referencia ATR 40 E3A de Met Mann. Ventilador de aire axial Potencia calorífica: 31.670 W Caudal de aire: 2.470 m3/h Alcance del aire: 17,3m Nivel sonoro: 37-42-47 dB (A) Caudal de agua: 2.724 litros Consumo eléctrico: 126W Tensión eléctrica: 230V/I/50Hz Dimensiones (Ancho/Alto/Fondo): 620 x 54 0x 350 mm Peso: 20 kg Conexión hidráulica: 1? Aerotermo de aire caliente con batería de agua caliente y ventilador de aire axial. Características: Ventilador axial monofásico de 3 velocidades. Estructura de acero lacada en color blanco RAL 9002. Rejilla de aire orientable en color gris RAL 9007. Batería de agua de alta eficiencia fabricada en cobre con aletas en aluminio con conexión a mano derecha (bajo pedido se puede suministrar a mano izquierda). Presión máxima de trabajo de 15 Bar. Grupo ventilador axial de 3 velocidades. Bornes de conexión eléctrica.
