# Generador de aire caliente a pellet, referencia BM105 de Met Mann. 100 kW

- Propiedad del archivo: CONSTRUNARIO
- Formato: FIEBDC-3/2012
- Programa: Construnario Versión 3.51
- Fecha de los precios: 10/01/2024
- Divisa: EUR

**BM105** u Generador de aire caliente a pellet, referencia BM105 de Met Mann. 100 kW
Generador de aire caliente a pellet, referencia BM105 de Met Mann. 100 kW Potencia nominal: 100 kW Rendimiento: 90% Caudal de aire: 7.100 m3/h Salto térmico: 34 ºC Potencia eléctrica: 1,50 kW Tensión eléctrica: 400V/III/50Hz Salida de humos: 150 mm Dimensiones (Ancho/Fondo/Alto): 1369 / 1499 / 1875 mm Sección impulsión: 990 x 600 mm Peso: 540 kg Calefactor industrial con funcionamiento a pellet o hueso de aceituna de 100 kW de potencia calorífica. Sus principales aplicaciones son para la calefacción de naves industriales, granjas, invernaderos y todo tipo de locales que precisen de un sistema de calefacción rápido y eficiente. Principales características: Cámara de combustión en acero inoxidable AISI-304 e intercambiador en acero al carbono Panel exterior en acero galvanizado y pintado en polvo poliéster Aislamiento térmico en las zonas más expuestas al calor Ventilador centrífugo de bajo nivel sonoro Motor eléctrico de alta eficiencia IE3 Transmisión con poleas y correas Cuadro eléctrico de control y seguridad según normativas europeas Termostatos de control y seguridad (Ventilador/Quemador/Seguridad térmica) Termostato de ambiente Extractor de humos para asegurar una correcta depresión de la cámara de combustión. Depósito de combustible de 190 litros de capacidad u opcional de 400 litros. Puerta frontal abatible para acceder a la cámara de combustión e intercambiador de calor Descarga automática de cenizas con sinfín y cajón de recogida. Difusión del aire Los equipos pueden estar preparados para aplicar una red de conductos o con: Bocas de impulsión rotativas Conductos especiales (curvas, pantalón, tolvas, etc…)
