# Generador de aire caliente a pellet, referencia BM200 de Met Mann. 200 kW

- Propiedad del archivo: CONSTRUNARIO
- Formato: FIEBDC-3/2012
- Programa: Construnario Versión 3.51
- Fecha de los precios: 10/01/2024
- Divisa: EUR

**BM200** u Generador de aire caliente a pellet, referencia BM200 de Met Mann. 200 kW
Generador de aire caliente a pellet, referencia BM200 de Met Mann. 200 kW Potencia nominal: 200 kW Rendimiento: 90% Caudal de aire: 16.500 m3/h Salto térmico: 29 ºC Potencia eléctrica: 4,00 kW Tensión eléctrica: 400V/III/50Hz Salida de humos 200 mm Dimensiones (Ancho/Fondo/Alto): 1830 / 2357 / 2124 mm Sección impulsión de aire: 1670 x 815 mm Peso: 985 kg Los calefactores industriales BIO MANN son equipos autónomos para la calefacción de locales no domésticos. Su particularidad principal es que el combustible utilizado para la combustión puede ser indistintamente pellet, cáscaras y huesos de aceituna (biomasa granulada). La gama consta de 6 modelos de 50 a 300kW de potencia térmica con rendimientos superiores al 90%. Sus principales aplicaciones son la calefacción con aire caliente en naves industriales, granjas, invernaderos y todo tipo de locales que precisen de un sistema de calefacción rápido y eficiente. Principales características: Cámara de combustión en acero inoxidable AISI-304 e intercambiador en acero al carbono Panel exterior en acero galvanizado y pintado en polvo poliéster Aislamiento térmico en las zonas más expuestas al calor Doble ventilador centrífugo de bajo nivel sonoro Motor eléctrico de alta eficiencia IE3 Transmisión con poleas y correas Cuadro eléctrico de control y seguridad según normativas europeas Termostatos de control y seguridad (Ventilador/Quemador/Seguridad térmica) Termostato de ambiente Extractor de humos para asegurar una correcta depresión de la cámara de combustión. Depósito de combustible de 190 litros de capacidad u opcional de 400 litros. Puerta frontal abatible para acceder a la cámara de combustión e intercambiador de calor Descarga automática de cenizas con sinfín y cajón de recogida. Difusión del aire Los equipos pueden estar preparados para aplicar una red de conductos o con: Bocas de impulsión rotativas Conductos especiales (curvas, pantalón, tolvas, etc…)
