# Generador de aire caliente a pellet, referencia BM070 de Met Mann. 69 kW

- Propiedad del archivo: CONSTRUNARIO
- Formato: FIEBDC-3/2012
- Programa: Construnario Versión 3.51
- Fecha de los precios: 10/01/2024
- Divisa: EUR

**BM70** u Generador de aire caliente a pellet, referencia BM070 de Met Mann. 69 kW
Generador de aire caliente a pellet, referencia BM070 de Met Mann. 69 kW Potencia nominal: 69 kW Rendimiento: 90% Caudal de aire: 4.400 m3/h Salto térmico: 38 ºC Potencia eléctrica: 0,75 kW Tensión eléctrica: 230V/I/50Hz Salida de humos: 150 mm Dimensiones (Ancho/Fondo/Alto): 1204 / 1410 / 1528 mm Sección de impulsión de aire: 900 x 540 mm Peso: 365 kg Calefactor industrial con funcionamiento a pellet o hueso de aceituna de 69 kW de potencia calorífica. Sus principales aplicaciones son para la calefacción de naves industriales, granjas, invernaderos y todo tipo de locales que precisen de un sistema de calefacción rápido y eficiente. Cámara de combustión en acero inoxidable AISI-304 e intercambiador en acero al carbono Panel exterior en acero galvanizado y pintado en polvo poliéster Aislamiento térmico en las zonas más expuestas al calor Ventilador centrífugo con motor integrado de bajo nivel sonoro y alta eficiencia IE3 Cuadro eléctrico de control y seguridad según normativas europeas Termostatos de control y seguridad (Ventilador/Quemador/Seguridad térmica) Termostato de ambiente Extractor de humos para asegurar una correcta depresión de la cámara de combustión. Depósito de combustible de 190 litros de capacidad u opcional de 400 litros. Puerta frontal abatible para acceder a la cámara de combustión e intercambiador de calor Descarga automática de cenizas con sinfín y cajón de recogida. Difusión del aire Los equipos pueden estar preparados para aplicar una red de conductos o con: Bocas de impulsión rotativas Conductos especiales (curvas, pantalón, tolvas, etc…)
