# Difusor circular de alta inducción, referencia CI-300 de Met Mann. 50 a 1.750 m3/h

- Propiedad del archivo: CONSTRUNARIO
- Formato: FIEBDC-3/2012
- Programa: Construnario Versión 3.51
- Fecha de los precios: 10/01/2024
- Divisa: EUR

**CI_300** u Difusor circular de alta inducción, referencia CI-300 de Met Mann. 50 a 1.750 m3/h
Difusor circular de alta inducción, referencia CI-300 de Met Mann. 50 a 1.750 m3/h Modelo: CI-300 Caudal de aire admitido: 50 a 1.750 m3/h Alcance: 0,7 a 25m Diámetro acoplamiento: 300mm Dimensiones (Diámetro/Fondo): 410 / 307mm Peso: 3kg Difusor circular de alta inducción para caudales comprendidos entre 50 m3/h a 1.750 m3/h. Fabricados en poliamida de color gris RAL 7035. Marco circular con 6 puntos de sujeción. Suministro de tornillería para su montaje. Difusión del aire a 45º y rotativo a 360º. Suministro en caja de 10 unidades.
