# Calefactor para cabinas presurizadas de 75 kW, referencia CP-050 de Met Mann. Caudal de aire 10000 m3/h

- Propiedad del archivo: CONSTRUNARIO
- Formato: FIEBDC-3/2012
- Programa: Construnario Versión 3.51
- Fecha de los precios: 10/01/2024
- Divisa: EUR

**CP_050** u Calefactor para cabinas presurizadas de 75 kW, referencia CP-050 de Met Mann. Caudal de aire 10000 m3/h
Calefactor para cabinas presurizadas de 75 kW, referencia CP-050 de Met Mann. Caudal de aire 10000 m3/h Modelo: CP-050 Tipo de combustible: Gasóleo, gas natural o gas propano Potencia nominal: 77 kW Rendimiento térmico: 90% Caudal de aire: 9.200 m3/h Presión disponible: 200 Pa Potencia motor ventilador: 2,20 kW Tensión eléctrica: 400V/III/50Hz Dimensiones (Ancho/Fondo/Alto): 1640 / 1097 / 870 mm Sección de impulsión: 975 x 570 mm Salida de humos: 150mm Peso: 295 kg Calefactor de aire caliente para procesos de secado con una potencia calorífica de 75 kW y un caudal de aire de 10.000 m3/h. Equipos ideales para todo tipo de procesos de secado en el sector alimentario o industrial. Los generadores de aire caliente CP-050 están preparados para poder funcionar con gasóleo C, gas natural G20 o gas propano G31 y sus características constructivas son: Cámara de combustión en acero inoxidable AISI-304 e intercambiador en acero al carbono Panel exterior en acero galvanizado y pintado en polvo poliéster Aislamiento térmico en las zonas más expuestas al calor Ventilador centrífugo de bajo nivel sonoro Motor eléctrico de alta eficiencia IE3 Transmisión con poleas y correas Aspiración posterior abierta y aspiración superior con tapa ciega Cuadro eléctrico de control y seguridad según normativas europeas Termostatos de control y seguridad (Ventilador/Quemador/Seguridad térmica)
