# Detector autónomo ambiental de monóxido de carbono, referencia DET-CO de Met Mann

- Propiedad del archivo: CONSTRUNARIO
- Formato: FIEBDC-3/2012
- Programa: Construnario Versión 3.51
- Fecha de los precios: 10/01/2024
- Divisa: EUR

**DET_CO** u Detector autónomo ambiental de monóxido de carbono, referencia DET-CO de Met Mann
Detector de CO ambiental autónomo con conexión eléctrica a 220-230V con indicador de funcionamiento que emite una señal óptica y acústica en caso de alarma. El CO (monóxido de carbono) es un gas altamente tóxico producido básicamente por cualquier tipo de combustión deficiente, además de por los motores de combustión interna. Nuestro detector de CO está especialmente indicado para la detección de CO en lugares tales como garajes, cuartos de calderas, cocinas, habitáculos con estufas de gas o calentadores, etc. Dispone de un relé de contacto NA/NC para maniobrar pilotos, válvulas de corte, etc.
