# Estufa de leña industrial, referencia EP 050 H de Met mann. 50 kW, ventilador axial

- Propiedad del archivo: CONSTRUNARIO
- Formato: FIEBDC-3/2012
- Programa: Construnario Versión 3.51
- Fecha de los precios: 10/01/2024
- Divisa: EUR

**EP050H** u Estufa de leña industrial, referencia EP 050 H de Met mann. 50 kW, ventilador axial
Estufa de leña industrial, referencia EP 050 H de Met mann. 50 kW, ventilador axial Potencia térmica nominal: 50 kW Rendimiento: 80% Ventilador de aire axial. Caudal de aire: 1.700 m3/h Presión disponible: 20 Pa Potencia eléctrica: 0,16 kW Tensión eléctrica: 230V/I/50Hz Diámetro impulsión de aire: 410mm Boca de carga: 510 x 280 mm Diámetro chimenea: 150 mm Dimensiones generales (Ancho/Fondo/Alto): 974 (con ventilador 1449) x 617 x 1233 mm Peso: 350 kg Las estufas industriales de leña ECO POL, están diseñadas para la calefacción con aire caliente en sectores industriales, agrícolas y ganaderos. El equipo incorpora un potente ventilador de aire caliente que difunde el calor en el local donde se ha instalado el equipo con posibilidad de canalizar el aire en otras dependencias. Su utilización permite un ahorro energético muy importante, sobre todo en industrias que disponen de residuos de madera obteniendo de esta forma un sistema de calefacción con un coste energético nulo. La gama está compuesta de dos modelos de 50 y 100kW de potencia calorífica. Principales características: Hogar de combustión con ladrillos refractarios Parrillas de combustión en acero inoxidable Cajón de cenizas de gran capacidad Puerta de acceso al hogar de combustión Panel lateral con cámara de aire para la convección del calor Regulador de tiro aplicado a la salida de los gases de combustión Ventilador axial reversible a ambos lados Rejillas de protección para evitar el contacto con la hélice del motor Fabricación en dos cuerpos para facilitar la limpieza y mantenimiento Kit termostato para arrancar y para el ventilador en función de la temperatura detectada (opcional) Posibilidad de suministrar el equipo con ventilador centrífugo (modelo EP-050-C o EP-100-C) Difusión del aire Los equipos normalmente disipan el calor por la parte opuesta al ventilador, pero existe la posibilidad de aplicar una red de conductos (modelo EP-050-C o EP-100-C) o con: Curva a 90° para dirigir el aire por la parte frontal o posterior Conductos especiales (curvas, pantalón, tolvas, etc…)
