# Termostato de ambiente, referencia ERT de Met Mann

- Propiedad del archivo: CONSTRUNARIO
- Formato: FIEBDC-3/2012
- Programa: Construnario Versión 3.51
- Fecha de los precios: 10/01/2024
- Divisa: EUR

**ERT_MET** u Termostato de ambiente, referencia ERT de Met Mann
Termostato de temperatura ambiente hermético, adecuado para locales húmedos y polvorientos, invernaderos, locales para ganadería y locales industriales. El bulbo es de acero inoxidable con espiral para una mejor sensibilidad a la temperatura.
