# Prefiltro en W con manta filtrante, posterior - para modelos MM-120-H/MM-120-W/CP-090 de Met Mann

- Propiedad del archivo: CONSTRUNARIO
- Formato: FIEBDC-3/2012
- Programa: Construnario VersiĆ³n 3.51
- Fecha de los precios: 10/01/2024
- Divisa: EUR

**FWP_120_H** u Prefiltro en W con manta filtrante, posterior - para modelos MM-120-H/MM-120-W/CP-090 de Met Mann
Medidas: 1310x635x130
