# Prefiltro en W con manta filtrante, posterior - para modelos MM-200-H/MM-225-W de Met Mann

- Propiedad del archivo: CONSTRUNARIO
- Formato: FIEBDC-3/2012
- Programa: Construnario VersiĆ³n 3.51
- Fecha de los precios: 10/01/2024
- Divisa: EUR

**FWP_200_H** u Prefiltro en W con manta filtrante, posterior - para modelos MM-200-H/MM-225-W de Met Mann
Medidas: 1670x815x130
