# Prefiltro en W con manta filtrante, superior - para modelo MM-070-H de Met Mann

- Propiedad del archivo: CONSTRUNARIO
- Formato: FIEBDC-3/2012
- Programa: Construnario VersiĆ³n 3.51
- Fecha de los precios: 10/01/2024
- Divisa: EUR

**FWS_070_H** u Prefiltro en W con manta filtrante, superior - para modelo MM-070-H de Met Mann
Medidas: 940x500x130
