# Prefiltro en W con manta filtrante, superior - para modelos MM-090-H/MM-090-W de Met Mann

- Propiedad del archivo: CONSTRUNARIO
- Formato: FIEBDC-3/2012
- Programa: Construnario VersiĆ³n 3.51
- Fecha de los precios: 10/01/2024
- Divisa: EUR

**FWS_090_H** u Prefiltro en W con manta filtrante, superior - para modelos MM-090-H/MM-090-W de Met Mann
Medidas: 995x515x130
