# Prefiltro en W con manta filtrante, superior - para modelos MM-175-W/CP-120/CP-160/CP-200 de Met Mann

- Propiedad del archivo: CONSTRUNARIO
- Formato: FIEBDC-3/2012
- Programa: Construnario VersiĆ³n 3.51
- Fecha de los precios: 10/01/2024
- Divisa: EUR

**FWS_175_W** u Prefiltro en W con manta filtrante, superior - para modelos MM-175-W/CP-120/CP-160/CP-200 de Met Mann
Medida: 1670x700x130
