# Caldera de aire caliente doméstico de gas de 28 kW, referencia GAS-25-ES de Met Mann

- Propiedad del archivo: CONSTRUNARIO
- Formato: FIEBDC-3/2012
- Programa: Construnario Versión 3.51
- Fecha de los precios: 15/01/2024
- Divisa: EUR

**GAS_25_ES** u Caldera de aire caliente doméstico de gas de 28 kW, referencia GAS-25-ES de Met Mann
Caldera de aire caliente doméstico de gas de 28 kW, referencia GAS-25-ES de Met Mann Potencia nominal: 28 kW Rendimiento térmico: 91,6% Caudal de aire (máx/med/mín): 2.250 m3/h Presión disponible: 200 Pa Potencia eléctrica: 1.150 W Nivel sonoro (máx/med/mín) a 3m: 53 dB (A) Dimensiones (Ancho/Fondo/Alto): 500 x 650 x 1300 mm Salida de humos: 80 mm Admisión de aire: 150 mm Peso: 101 kg Generadores de aire caliente domésticos con funcionamiento a gas de 12 a 46 kW - SERIE GAS EC-ES Generadores de aire caliente domésticos de combustión estanca (SERIE ES) o combustión natural (SERIE EC) para la calefacción rápida y eficiente de locales domésticos, comerciales o pequeños talleres. Principales características: Combustión estanca. Certificado bajo NOx y CO=0 Quemador de gas natural o gas propano. Estructura exterior pintada al horno. Aislamiento con fibra de vidrio. Rendimiento superior al 90%. Ventilador de 3 velocidades. Filtros de admisión de aire. Cuadro eléctrico de control con termostato de ambiente. Equipo con certificado CE Posibilidad de aplicar conductos de aire. Combustibles admitidos: - Gas natural. - Gas propano.
