# Calefactor infarrojo portatil, referencia INFRA MANN P3 de Met Mann. 3 kW

- Propiedad del archivo: CONSTRUNARIO
- Formato: FIEBDC-3/2012
- Programa: Construnario Versión 3.51
- Fecha de los precios: 10/01/2024
- Divisa: EUR

**INFRAMANNP3** u Calefactor infarrojo portatil, referencia INFRA MANN P3 de Met Mann. 3 kW
Calefactor infarrojo portatil, referencia INFRA MANN P3 de Met Mann. 3 kW Potencia calorífica: 3 -2 1 kW Tensión eléctrica: 230V/I/50Hz Consumo eléctrico: 13,5 A Grado de protección: IP 24 Capacidad de calefacción: 30 m2 Dimensiones (Ancho/Fondo/Alto): 485 / 590 / 800 mm Peso: 5,5 kg El calefactor portátil infrarrojo modelo INFRAMANN P dispone de una estructura fabricada en acero dispuesta de unos orificios destinados a disipar el calor por convección natural. Dispone de 3 lámparas infrarrojas de cuarzo que proporcionan calor instantáneo mediante ondas infrarrojas de corto alcance. El equipo incorpora soportes desmontables y una cómoda asa para facilitar su transporte (el equipo también puede ser montado en la pared con un soporte adecuado). El grado de protección contra polvo y humedad es IP24 y permite su uso al aire libre a excepción si hay precipitaciones, dispone de dos interruptores para activar las 3 potencias de calefacción (1-2-3 kW) y un sistema de seguridad anti vuelco que desconecta la tensión eléctrica si por algún motivo el equipo cae de su posición natural. Son ideales para calentar zonas de trabajo en talleres de automoción, construcción, industria en general, descongelación rápida de mecanismos, tuberías o para el secado de paredes y superficies pintadas.
