# Calefactor eléctrico con paneles radiantes, referencia INFRAMANN WIFI de Met Mann. 1,8 kW (4 potencias de 0,45 kW cada una)

- Propiedad del archivo: CONSTRUNARIO
- Formato: FIEBDC-3/2012
- Programa: Construnario Versión 3.51
- Fecha de los precios: 10/01/2024
- Divisa: EUR

**INFRAMANNWIFI** u Calefactor eléctrico con paneles radiantes, referencia INFRAMANN WIFI de Met Mann. 1,8 kW (4 potencias de 0,45 kW cada una)
Calefactor eléctrico con paneles radiantes, referencia INFRAMANN WIFI de Met Mann. 1,8 kW (4 potencias de 0,45 kW cada una) Modelo: INFRA MANN WIFI Potencia eléctrica máxima: 1800W (4 potencias de 450W cada uno) Tensión eléctrica: 230V/I/50Hz Consumo máximo: 7,8 A Longitud cable eléctrico: 2m Protección contra polvo y agua: IPX4 Dimensiones (Ancho/Fondo/Alto): 1155 / 60 / 190 mm Peso: 8 kg En su diseño y fabricación se ha prestado la máxima atención para obtener un equipo estético y eficaz. El calor irradiado desde la superficie del panel es absorbido por personas, paredes, pisos y muebles. El calentamiento por infrarrojos no provoca el movimiento del aire, lo que hará que el aire sea limpio y no se emita ningún tipo de ruido. Su alta generación de calor y excelente distribución permite usar el equipo con menos energía que otros métodos de calefacción tradicionales. El calor radiante es muy bueno para la salud de las personas, puede cambiar la microcirculación del cuerpo, la organización celular debajo de la piel produce resonancia, limpia la barrera de la microcirculación, ajusta y equilibra el sistema nervioso, promueve el metabolismo y aumenta la potencia física del cuerpo. POTENCIA DESARROLLADA: El equipo dispone de 4 niveles de potencia para adaptar la potencia necesaria en cada momento. Se puede seleccionar la potencia desde el propio equipo o con el mando a distancia. FUNCIÓN FAST HOT: El equipo dispone de una función llamada FAST HOT que realiza la función de hacer trabajar el equipo a la máxima potencia durante un tiempo determinado. PROGRAMACIÓN HORARIA: Se puede programar el horario de funcionamiento diario. CONEXIÓN WIFI: Se puede conectar el equipo a un dispositivo WIFI y bajando la aplicación TUYA SMART poder controlar el funcionamiento desde cualquier lugar. INFORMACION INDICADA EN EL DISPLAY DEL EQUIPO El equipo dispone de un display donde nos informa de: Temperatura del local Nivel de potencia Programación horaria Función fast hot Conexión WIFI MANDO A DISTANCIA: El equipo dispone de mando a distancia LCD donde se pueden activar o modificar las funciones del equipo.
