# Calefactor portátil a gas butano o propano de 48 a 108 kW, referencia KA-105-A de Met Mann

- Propiedad del archivo: CONSTRUNARIO
- Formato: FIEBDC-3/2012
- Programa: Construnario Versión 3.51
- Fecha de los precios: 15/01/2024
- Divisa: EUR

**KA105A** u Calefactor portátil a gas butano o propano de 48 a 108 kW, referencia KA-105-A de Met Mann
Calefactor portátil a gas butano o propano de 48 a 108 kW, referencia KA-105-A de Met Mann Potencia nominal: 48 a 108 kW Rendimiento: 100% Caudal de aire: 3.700 m3/h Potencia eléctrica: 0,40 kW Temperatura: 71 ºC Tensión eléctrica: 230V/I/50Hz Consumo gas: 3,0 a 6,9 kg/h Presión: 0,4 a 1,5 bar Tipo de gas: Butano / Propano Dimensiones (Ancho/Fondo/Alto): 835 x 438 x 606 mm Peso: 26 kg Calefactores de aire caliente portátiles con funcionamiento a gas butano o propano de combustión directa para la calefacción de cualquier tipo de local donde se precise un sistema de calefacción rápido y eficiente. El aire impulsado contiene gases de combustión y su uso debe ser en espacios abiertos o correctamente ventilados. Características principales: Quemador de gas integrado Contro electrónico con encendido automático Termostato de seguridad Cable de conexión eléctrica de 1,5m Kit tubo conexión gas de 1,5m Reductor de presión regulable de 0,4 a 1,5 bar Manillar y ruedas de transporte (modelo KA 105 A) Posibilidad de aplicar termostato de ambiente externo
