# Calefactor portátil a gas butano o propano de 32 a 66 kW, referencia KA-65-A de Met Mann

- Propiedad del archivo: CONSTRUNARIO
- Formato: FIEBDC-3/2012
- Programa: Construnario Versión 3.51
- Fecha de los precios: 15/01/2024
- Divisa: EUR

**KA65A** u Calefactor portátil a gas butano o propano de 32 a 66 kW, referencia KA-65-A de Met Mann
Calefactor portátil a gas butano o propano de 32 a 66 kW, referencia KA-65-A de Met Mann Potencia nominal: 32 a 66 kW Rendimiento: 100% Caudal de aire: 1.950 m3/h Potencia eléctrica: 0,14 kW Temperatura: 87 ºC Tensión eléctrica: 230V/I/50Hz Consumo gas: 2,9 a 4,2 kg/h Presión: 0,4 a 1,5 bar Tipo de gas: Butano / Propano Dimensiones (Ancho/Fondo/Alto): 580 x 317 x 538 mm Peso: 14 kg Calefactores de aire caliente portátiles con funcionamiento a gas butano o propano de combustión directa para la calefacción de cualquier tipo de local donde se precise un sistema de calefacción rápido y eficiente. El aire impulsado contiene gases de combustión y su uso debe ser en espacios abiertos o correctamente ventilados. Características principales: Quemador de gas integrado Contro electrónico con encendido automático Termostato de seguridad Cable de conexión eléctrica de 1,5m Kit tubo conexión gas de 1,5m Reductor de presión regulable de 0,4 a 1,5 bar Manillar y ruedas de transporte (modelo KA 105 A) Posibilidad de aplicar termostato de ambiente externo
