# Pirostato limitador de temperatura, referencia LTH6 de Met Mann. Regulable de 200º a 240º C

- Propiedad del archivo: CONSTRUNARIO
- Formato: FIEBDC-3/2012
- Programa: Construnario Versión 3.51
- Fecha de los precios: 10/01/2024
- Divisa: EUR

**LTH6** u Pirostato limitador de temperatura, referencia LTH6 de Met Mann. Regulable de 200º a 240º C
Termostato con rearme manual según normativa. Termómetro de 50ºC a 350 ºC. Limitador de temperatura con dispositivo de bloqueo del quemador al sobrepasar la temperatura máxima autorizada. Una luz piloto roja queda encendida al producirse la desconexión del quemador.
