# Calefactor para procesos de secado 69 kW, referencia MM-070-H de Met Mann. Caudal de aire 6000 m3/h

- Propiedad del archivo: CONSTRUNARIO
- Formato: FIEBDC-3/2012
- Programa: Construnario Versión 3.51
- Fecha de los precios: 10/01/2024
- Divisa: EUR

**MM-070-H** u Calefactor para procesos de secado 69 kW, referencia MM-070-H de Met Mann. Caudal de aire 6000 m3/h
Calefactor para procesos de secado 69 kW, referencia MM-070-H de Met Mann. Caudal de aire 6000 m3/h Modelo: MM-070-H Tipo de combustible: Gasóleo, gas natural o gas propano Potencia nominal: 67 kW Rendimiento térmico: 90% Caudal de aire: 5.400 m3/h Presión estática disponible: 150 Pa Potencia motor ventilador: 0,75 kW Tensión eléctrica: 230V/I/50Hz Dimensiones (Ancho/Fondo/Alto): 1391 / 1140 / 771 mm Sección de impulsión: 940x490mm Salida de humos: 150mm Peso: 200 kg Calefactor de aire caliente para procesos de secado con una potencia calorífica de 69 kW y un caudal de aire de 6.000 m3/h con un salto térmico de 28-30 ºC. Equipos ideales para todo tipo de procesos de secado en el sector alimentario o industrial. Los generadores de aire caliente MM-070-H están preparados para poder funcionar con gasóleo C, gas natural G20 o gas propano G31 y sus características constructivas son: Cámara de combustión e intercambiador en acero inoxidable AISI-430 Panel exterior en acero galvanizado y pintado en polvo poliéster Aislamiento térmico en las zonas más expuestas al calor Ventilador centrífugo de bajo nivel sonoro Motor eléctrico de alta eficiencia IE3 Transmisión con poleas y correas Aspiración posterior y superior con chapa perforada Cuadro eléctrico de control y seguridad según normativas europeas Termostatos de control y seguridad (Ventilador/Quemador/Seguridad térmica)
