# Calefactor para procesos de secado 90 kW, referencia MM-090-W de Met Mann. Caudal de aire 7200 m3/h

- Propiedad del archivo: CONSTRUNARIO
- Formato: FIEBDC-3/2012
- Programa: Construnario Versión 3.51
- Fecha de los precios: 15/01/2024
- Divisa: EUR

**MM_090_W** u Calefactor para procesos de secado 90 kW, referencia MM-090-W de Met Mann. Caudal de aire 7200 m3/h
Calefactor para procesos de secado 90 kW, referencia MM-090-W de Met Mann. Caudal de aire 7200 m3/h Modelo: MM-090-W Tipo de combustible: Gasóleo, gas natural o gas propano Potencia nominal: 80 kW Rendimiento térmico: 90% Caudal de aire: 6.500 m3/h Presión disponible: 150 Pa Potencia motor ventilador: 1,50 kW Tensión eléctrica: 400V/III/50Hz Dimensiones (Ancho/Fondo/Alto): 1555 / 1245 / 787 mm Sección de impulsión: 975 x 570 mm Salida de humos: 150mm Peso: 240 kg Calefactor de aire caliente para procesos de secado con una potencia calorífica de 90 kW y un caudal de aire de 7.200 m3/h con un salto térmico de 28-30 ºC. Los generadores de aire caliente MM-090-W están preparados para poder funcionar con gasóleo C, gas natural G20 o gas propano G31 y sus características constructivas son: Cámara de combustión en acero inoxidable AISI-304 e intercambiador en acero al carbono Panel exterior en acero galvanizado y pintado en polvo poliéster Aislamiento térmico en las zonas más expuestas al calor Ventilador centrífugo de bajo nivel sonoro Motor eléctrico de alta eficiencia IE3 Transmisión con poleas y correas Aspiración posterior abierta y aspiración superior con tapa ciega Cuadro eléctrico de control y seguridad según normativas europeas Termostatos de control y seguridad (Ventilador/Quemador/Seguridad térmica)
