# Calefactor para procesos de secado 139 kW, referencia MM-120-W de Met Mann. Caudal de aire 12000 m3/h

- Propiedad del archivo: CONSTRUNARIO
- Formato: FIEBDC-3/2012
- Programa: Construnario Versión 3.51
- Fecha de los precios: 10/01/2024
- Divisa: EUR

**MM_120_W** u Calefactor para procesos de secado 139 kW, referencia MM-120-W de Met Mann. Caudal de aire 12000 m3/h
Calefactor para procesos de secado 139 kW, referencia MM-120-W de Met Mann. Caudal de aire 12000 m3/h Modelo: MM-120-W Tipo de combustible: Gasóleo, gas natural o gas propano Potencia nominal: 133 kW Rendimiento térmico: 90% Caudal de aire: 11.500 m3/h Presión disponible: 150 Pa Potencia motor ventilador: 2,20 kW Tensión eléctrica: 400V/III/50Hz Dimensiones (Ancho/Fondo/Alto): 1825 / 1430 / 785 mm Sección de impulsión: 1310 x 635 mm Salida de humos: 200mm Peso: 426 kg Calefactor de aire caliente para procesos de secado con una potencia calorífica de 139 kW y un caudal de aire de 12.000 m3/h con un salto térmico de 28-30 ºC. Equipos ideales para todo tipo de procesos de secado en el sector alimentario o industrial. Los generadores de aire caliente MM-120-H están preparados para poder funcionar con gasóleo C, gas natural G20 o gas propano G31 y sus características constructivas son: Cámara de combustión en acero inoxidable AISI-304 e intercambiador en acero al carbono Panel exterior en acero galvanizado y pintado en polvo poliéster Aislamiento térmico en las zonas más expuestas al calor Doble ventilador centrífugo de bajo nivel sonoro Motor eléctrico de alta eficiencia IE3 Transmisión con poleas y correas Aspiración posterior y superior con chapa perforada Cuadro eléctrico de control y seguridad según normativas europeas Termostatos de control y seguridad (Ventilador/Quemador/Seguridad térmica)
