# Generador de aire caliente de 43 kW, referencia MM-050-G de Met Mann. Para calefacción de espacios de hasta 1.060 m3

- Propiedad del archivo: CONSTRUNARIO
- Formato: FIEBDC-3/2012
- Programa: Construnario Versión 3.51
- Fecha de los precios: 10/01/2024
- Divisa: EUR

**MM_050_G** u Generador de aire caliente de 43 kW, referencia MM-050-G de Met Mann. Para calefacción de espacios de hasta 1.060 m3
Generador de aire caliente de 43 kW, referencia MM-050-G de Met Mann. Para calefacción de espacios de hasta 1.060 m3 Modelo: MM-050-G Tipo de combustible: Gasóleo, gas natural o gas propano Potencia nominal: 43 kW Rendimiento térmico: 90% Caudal de aire: 3.300 m3/h Potencia motor ventilador: 0,75kW Tensión eléctrica: 230V/I/50Hz Nivel sonoro a 3m: 60 dB (A) Dimensiones (Ancho/Fondo/Alto): 475/805/1320mm Sección de impulsión: 655x415mm Salida de humos: 120mm Peso: 112 kg Generador de aire caliente de 43kW de potencia térmica para la calefacción rápida y eficiente de locales comerciales, industriales y agropecuarios de hasta 1.060 m3. Detalles constructivos: Cámara de combustión e intercambiador en acero inoxidable AISI-430 Panel exterior en acero galvanizado y pintado en polvo poliéster Aislamiento térmico en las zonas más expuestas al calor Ventilador centrífugo con motor integrado de bajo nivel sonoro y alta eficiencia IE3 Cuadro eléctrico de control y seguridad según normativas europeas Termostatos de control y seguridad (Ventilador/Quemador/Seguridad térmica) Termostato de ambiente Presostato de seguridad para la correcta depresión de la cámara de combustión Los equipos pueden estar preparados para aplicar una red de conductos o con: -Plenum de salida de aire de 4 direcciones -Bocas de impulsión rotativas -Conductos especiales (curvas, pantalón, tolvas, etc…)
