# Generador de aire caliente de 26 kW, referencia MM-070-G de Met Mann. Quemador una llama. Para calefacción de espacios de hasta 1700 m3

- Propiedad del archivo: CONSTRUNARIO
- Formato: FIEBDC-3/2012
- Programa: Construnario Versión 3.51
- Fecha de los precios: 10/01/2024
- Divisa: EUR

**MM_070_G** u Generador de aire caliente de 26 kW, referencia MM-070-G de Met Mann. Quemador una llama. Para calefacción de espacios de hasta 1700 m3
Generador de aire caliente de 26 kW, referencia MM-070-G de Met Mann. Quemador una llama. Para calefacción de espacios de hasta 1700 m3 Modelo: MM-070-G Tipo de combustible: Gasóleo, gas natural o gas propano Potencia nominal: 69 kW Rendimiento térmico: 90% Caudal de aire: 4.400 m3/h Potencia motor ventilador: 0,75kW Tensión eléctrica: 230V/I/50Hz Nivel sonoro a 3m: 64 dB (A) Dimensiones (Ancho/Fondo/Alto): 550/1000/1500mm Sección de impulsión: 900x490mm Salida de humos: 150mm Peso: 172 kg Generador de aire caliente de 69kW de potencia térmica para la calefacción rápida y eficiente de locales comerciales, industriales y agropecuarios de hasta 1.700 m3. Detalles constructivos: Los generadores de aire caliente MM-070-G están preparados para poder funcionar con gasóleo C, gas natural G20 o gas propano G31 y sus características constructivas son: Cámara de combustión e intercambiador en acero inoxidable AISI-430 Panel exterior en acero galvanizado y pintado en polvo poliéster Aislamiento térmico en las zonas más expuestas al calor Ventilador centrífugo con motor integrado de bajo nivel sonoro y alta eficiencia IE3 Cuadro eléctrico de control y seguridad según normativas europeas Termostatos de control y seguridad (Ventilador/Quemador/Seguridad térmica) Termostato de ambiente Presostato de seguridad para la correcta depresión de la cámara de combustión Difusión del aire Los equipos pueden estar preparados para aplicar una red de conductos o con: -Plenum de salida de aire de 4 direcciones -Bocas de impulsión rotativas -Conductos especiales (curvas, pantalón, tolvas, etc…)
