# Generador de aire caliente de 200 kW, referencia MM-200-G de Met Mann. Quemador dos llamas. Para calefacción de espacios de hasta 4900 m3

- Propiedad del archivo: CONSTRUNARIO
- Formato: FIEBDC-3/2012
- Programa: Construnario Versión 3.51
- Fecha de los precios: 15/01/2024
- Divisa: EUR

**MM_200_G** u Generador de aire caliente de 200 kW, referencia MM-200-G de Met Mann. Quemador dos llamas. Para calefacción de espacios de hasta 4900 m3
Generador de aire caliente de 200 kW, referencia MM-200-G de Met Mann. Quemador dos llamas. Para calefacción de espacios de hasta 4900 m3 Modelo: MM-200-G Tipo de combustible: Gasóleo, gas natural o gas propano Potencia nominal: 200 kW Rendimiento térmico: 92% Caudal de aire: 16.500 m3/h Potencia motor ventilador: 3,00 kW Tensión eléctrica: 400V/III/50Hz Nivel sonoro a 3m: 71 dB (A) Dimensiones (Ancho/Fondo/Alto): 920/1773/2043mm Sección de impulsión: 1607x808mm Salida de humos: 200mm Peso: 510 kg Generador de aire caliente de 200 kW de potencia térmica para la calefacción rápida y eficiente de locales comerciales, industriales y agropecuarios de hasta 4.900 m3. Detalles constructivos: Los generadores de aire caliente MM-200-G están preparados para poder funcionar con gasóleo C, gas natural G20 o gas propano G31 y sus características constructivas son: Cámara de combustión en acero inoxidable AISI-304 e intercambiador en acero al carbono Panel exterior en acero galvanizado y pintado en polvo poliéster Aislamiento térmico en las zonas más expuestas al calor Doble ventilador centrífugo de bajo nivel sonoro Motor eléctrico de alta eficiencia IE3 Transmisión con poleas y correas Cuadro eléctrico de control y seguridad según normativas europeas Termostatos de control y seguridad (Ventilador/Quemador/Seguridad térmica) Termostato de ambiente Presostato de seguridad para la correcta depresión de la cámara de combustión Difusión del aire Los equipos pueden estar preparados para aplicar una red de conductos o con: -Plenum de salida de aire de 4 direcciones -Bocas de impulsión rotativas -Conductos especiales (curvas, pantalón, tolvas, etc…)
