# Quemador de gas unigas, referencia NG2002P de Met Mann

- Propiedad del archivo: CONSTRUNARIO
- Formato: FIEBDC-3/2012
- Programa: Construnario VersiĆ³n 3.51
- Fecha de los precios: 10/01/2024
- Divisa: EUR

| Código | Ud | Descripción |
|---|---|---|
| NG200 | u | Quemador de gas unigas, referencia NG2002P de Met Mann |
