# Curva de doble descarga de aire caliente a 90º, referencia PD-050 de Met Mann - 415x650 mm

- Propiedad del archivo: CONSTRUNARIO
- Formato: FIEBDC-3/2012
- Programa: Construnario Versión 3.51
- Fecha de los precios: 10/01/2024
- Divisa: EUR

**PD_050** u Curva de doble descarga de aire caliente a 90º, referencia PD-050 de Met Mann - 415x650 mm
Para modelo MM-050-G
